# Umrüstung VKZ Größe 2 auf VKZ Größe 3
Angebotsaufforderung (GAEB DA XML 3.2, DA83)
Projekt: W_25120_01
Währung: EUR
Nebenangebote zugelassen: ja
Auftraggeber: Landesstraßenbaubehörde ST, Zentrale, LSBB, Zentrale, Hasselbachstr. 6, 39104 Magdeburg, Hasselbachstraße 6, Haus 5, 39104 Magdeburg, DE, Telefon 0391/567-02, E-Mail poststelle@lsbb.sachsen-anhalt.de
Erstellt mit: GXML Toolbox V3.3 R20201103, iTWO_64 V9.1.962, 26.01.2026

## Los 4: Umrüstung SM Halberstadt
Datum: 26.01.2026

### Abschnitt 00 SM Halberstadt Bund

#### Unterabschnitt 00.00 Baustelleneinrichtung

*Hinweis: Hinweis: Folgeposition gilt für*
Hinweis: Folgeposition gilt für alle Maßnahmenstandorte und die gesamte Maßnahmendauer. Objektverteilung (weiträumig) in Übersichtskarte beachten.

**00.00.0001 Baustelle einrichten Sämtl.LV-Abschn. Zufahrt vorh.**
*** Pauschalposition
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**00.00.0002 Baustelle räumen Sämtl. LV-Abschn.**
*** Pauschalposition
Baustelle von allen Geräten, Anlagen, Einrichtungen und
dgl. räumen. Benutzte Flächen und Wege entsprechend dem
ursprünglichen Zustand herrichten. Soweit nicht für
bestimmte Leistungen für das Räumen der Baustelle gesonderte Positionen im Leistungsverzeichnis enthalten
sind, gilt die Pauschale
für alle Leistungen sämtlicher Abschnitte des Leistungsverzeichnisses.
Menge: 1,000 Psch

**00.00.0003 Vorankündigung erstellen**
*** Pauschalposition
Vorankündigung gemäß Baustellenverordnung erstellen und
spätestens zwei Wochen vor Einrichten der Baustelle der
zuständigen Behörde übermitteln. Vorankündigung sichtbar und witterungsgeschützt auf der Baustelle aushängen. Bei erheblichen Änderungen während der Bauzeit
anpassen.
Menge: 1,000 Psch

#### Unterabschnitt 00.01 Verkehrssicherung

**00.01.0001 Antrag auf verkehrsrechtl.Anordnung**
*** Pauschalposition
Antrag auf verkehrsrechtliche Anordnung zur
Verkehrssicherung an Arbeitsstellen für alle
Bauzustände stellen. Einschl. aller erforderlichen
Verkehrszeichenpläne, ggf. Signallage- und -zeiten-
pläne sowie Umleitungs- oder Verkehrslenkungspläne,
fallweise verschiedene Bauphasenpläne.
Aufzustellen gemäß StVO, VwV-StO, RSA in der jeweils
gültigen Fassung.
Für alle Verkehrssicherungs- und
Verkehrsregelungsmaßnahmen aller Abschnitte.
Ggf. mehrere Genehmigungen erforderlich.
Die Gebühren trägt der AN, sie sind in den EP
einzurechnen.
Behördliche Genehmigungen dem AG ohne Aufforderung vor
Beginn der Aufstellung einschl. Verkehrssicherungspläne
einreichen.
Menge: 1,000 Psch

**00.01.0002 Verkehrssicherung einrichten**
*** Pauschalposition
Einrichtung zur Verkehrssicherung und Verkehrsregelung
nach StVO/RSA bei Bauarbeiten auf Straßen unter
Aufrechterhaltung
des Richtungsverkehrs nach Baubeschreibung
aufbauen, ständig unterhalten, betreiben, umsetzen
und abbauen. Angeboten wird die Verkehrssicherung für
alle Leistungen dieses Leistungsverzeichnisses.
Verkehrszeichen, Einrichtungen und Geräte werden vom AN
gestellt, vorgehalten und nach dem Abbau
abtransportiert.
Der Ersatz für zerstörte oder abhanden gekommene Teile
wird nicht gesondert vergütet.
Das Einholen der entsprechenden Genehmigungen unter
Vorlage von Verkehrszeichenplänen durch den AN beim
Straßenverkehrsamt Salzlandkreis (32 FD Ordnung und
Straßenverkehr) ist in den Angebotspreis
einzukalkulieren.
Menge: 1,000 Psch

**00.01.0003 Verk.sich. kürzerer Dauer durchf.*stat. Arbeitsst. bei Tageslicht*Anordnung n. Unt. gebührenfrei**
StL-Nr. 2110513590199111
Verkehrssicherung an Arbeitsstellen von kürzerer Dauer
betriebsfertig aufbauen, vorhalten, warten, instand
setzen, betreiben und abbauen. Vorübergehende Verkehrssicherungsmaßnahmen durchführen.
Nach RSA, Regelplan 'CII/2'

Für stationäre Arbeitsstelle.
Länge des Arbeitsbereiches 'je Maßnahme ca. 10-15 m'
Gesamtdauer der Verkehrsführung 'nach Erfordernis bzw. Bauablauf des AN'

Bei Tageslicht.
Verkehrsrechtliche Anordnung nach Unterlagen des AG
einholen und zugehörige Unterlagen erstellen. Erforderliche Ortsbesichtigungen zur Erstellung der Planunterlagen für die verkehrsrechtliche Anordnung durchführen.
Gebührenfrei.
Menge: 33,000 St

#### Unterabschnitt 00.02 Demontagearbeiten

**00.02.0001 Verkehrsschild abbauen Fundament entf.*neben d. Fahrbahn**
StL-Nr. 2113001190991190
Verkehrsschild ggf. mit Aufstellvorrichtung abbauen.
Schildgröße 'Größe 2,Durchmesser 600mm'
Aufstellvorrichtung 'Rohrpfosten 50mm entfernen'

Fundament entfernen.
Schild neben der Fahrbahn.
Abgebaute Stoffe 'Lieferung zur SM'
Menge: 21,000 St
Leistungsbereichkatalog: 130

**00.02.0002 Verkehrsschild abbauen*Aufst.Bef.bleibt*neben d. Fahrbahn**
StL-Nr. 2113001190019190
Verkehrsschild ggf. mit Aufstellvorrichtung abbauen.
Schildgröße 'Größe 2,Durchmesser 600mm'

Aufstellvorrichtung mit Befestigung verbleibt.
Fundament 'Fertigteilfundament 80 cm hoch und mit Gewindestangenabstand von 160 mm verbleibt'

Schild neben der Fahrbahn.
Abgebaute Stoffe 'Lieferung zur SM'
Menge: 17,000 St
Leistungsbereichkatalog: 130

#### Unterabschnitt 00.03 Lieferung VKZ

*Hinweis: Kleinteile wie Schellen, Schrauben,*
Kleinteile wie Schellen, Schrauben, Mutter, usw. sind in die einzelnen Positionen einzukalkulieren

**00.03.0001 Verkehrsschild liefern Ronde*Größe 3*einseitig Folie RA 2*profilverstärkt liefern, ablad.AN**
StL-Nr. 2113040101312301
Verkehrsschild nach Unterlagen des AG liefern.
Schild = Ronde.
Größe 3.
Einseitig.
Mit retroreflektierender Folie der Klasse RA 2.
Schild = profilverstärkt.
Lieferung frei Lagerplatz nach Unterlagen des AG. Abladen durch AN.
Menge: 33,000 St
Leistungsbereichkatalog: 130

**00.03.0002 Verkehrsschild liefern Rechteck, Querf.*Größe 3 einseitig*Folie RA 2 profilverstärkt*liefern, ablad.AN**
StL-Nr. 2113040105312301
Verkehrsschild nach Unterlagen des AG liefern.
Schild = Rechteck, Querformat.
Größe 3.
Einseitig.
Mit retroreflektierender Folie der Klasse RA 2.
Schild = profilverstärkt.
Lieferung frei Lagerplatz nach Unterlagen des AG. Abladen durch AN.
Menge: 4,000 St
Leistungsbereichkatalog: 130

#### Unterabschnitt 00.04 Montagearbeiten

**00.04.0001 Verkehrsschild anbringen Ronde*Größe 3*einseitig Folie RA 2*Profilverstärkt Alu-Klemmschellen*UK Schild ab 2 m**
StL-Nr. 2113010101312332
Verkehrsschild nach Unterlagen des AG anbringen.
Schild = Ronde.
Größe 3.
Einseitig.
Mit retroreflektierender Folie der Klasse RA 2.
Schild = profilverstärkt.
Befestigung mit Aluminium-Klemmschelle. Verschraubung
aus nicht rostendem Stahl mind. der Stahlsorte A 2.
Anbringung neben der Fahrbahn. Unterkante des Schildes
ab 2,00 m über der Verkehrsfläche.
Menge: 38,000 St
Leistungsbereichkatalog: 130

**00.04.0002 Verkehrsschild anbringen Rechteck, Querf.*Größe 3 einseitig*Folie RA 2 Profilverstärkt*Alu-Klemmschellen UK Schild ab 2 m**
StL-Nr. 2113010105312332
Verkehrsschild nach Unterlagen des AG anbringen.
Schild = Rechteck, Querformat.
Größe 3.
Einseitig.
Mit retroreflektierender Folie der Klasse RA 2.
Schild = profilverstärkt.
Befestigung mit Aluminium-Klemmschelle. Verschraubung
aus nicht rostendem Stahl mind. der Stahlsorte A 2.
Anbringung neben der Fahrbahn. Unterkante des Schildes
ab 2,00 m über der Verkehrsfläche.
Menge: 4,000 St
Leistungsbereichkatalog: 130

**00.04.0003 Fundament mit Rohrpfosten aufstellen**
Rohrpfosten mit Abdeckkappe und Fundament für Verkehrsschild aufstellen einschl. anfallenden Aushubarbeiten. Stahlteile
feuerverzinkt. Umgebende Fläche entsprechend dem früheren Zustand herstellen.
Pfostenlänge entsprechend der verbauten Schilder
Rohr Rohrpfosten immer 76mm Durchmesser mit Fußplatte und 4-seitigen Knotenblechen, Lochabstand 160 mm
Fundament Fertigteilfundament 80 cm hoch und mit Gewindestangenabstand von 160 mm
Menge: 17,000 St
Leistungsbereichkatalog: 130

**00.04.0004 Rohrpfosten aufstellen Fundament vorh.**
StL-Nr. 2113030299002900
Rohrpfosten mit Abdeckkappe für Verkehrsschild aufstellen einschl. anfallenden Aushubarbeiten. Stahlteile
feuerverzinkt. Umgebende Fläche entsprechend dem früheren Zustand herstellen.
Pfostenlänge 'entsprechend der verbauten Schilder'
Rohr 'Rohrpfosten immer 76mm Durchmesser mit Fußplatte und 4-seitigen Knotenblechen, Lochabstand 160 mm'

Auf vorhandenem Fundament aufstellen.
Fundament 'Fertigteilfundament 80 cm hoch und mit Gewindestangenabstand von 160 mm'
Menge: 21,000 St
Leistungsbereichkatalog: 130

#### Unterabschnitt 00.05 Dokumentation

**00.05.0001 Fotodokumentation**
*** Pauschalposition
Erstellung einer digitalen Fotodokumentation "vorher/nachher" mit Sandortangaben.
Menge: 1,000 Psch

**00.05.0002 Aufmaß**
*** Pauschalposition
Erstellung eines prüffähigen, elektronischen Aufmaßes mit tabellarischer Auflistung aller umgerüsteten Standorte.
Menge: 1,000 Psch

### Abschnitt 01 SM Halberstadt Land

#### Unterabschnitt 01.00 Baustelleneinrichtung

*Hinweis: Hinweis: Folgeposition gilt für*
Hinweis: Folgeposition gilt für alle Maßnahmenstandorte und die gesamte Maßnahmendauer. Objektverteilung (weiträumig) in Übersichtskarte beachten.

**01.00.0001 Baustelle einrichten Sämtl.LV-Abschn. Zufahrt vorh.**
*** Pauschalposition
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**01.00.0002 Baustelle räumen Sämtl. LV-Abschn.**
*** Pauschalposition
Baustelle von allen Geräten, Anlagen, Einrichtungen und
dgl. räumen. Benutzte Flächen und Wege entsprechend dem
ursprünglichen Zustand herrichten. Soweit nicht für
bestimmte Leistungen für das Räumen der Baustelle gesonderte Positionen im Leistungsverzeichnis enthalten
sind, gilt die Pauschale
für alle Leistungen sämtlicher Abschnitte des Leistungsverzeichnisses.
Menge: 1,000 Psch

**01.00.0003 Vorankündigung erstellen**
*** Pauschalposition
Vorankündigung gemäß Baustellenverordnung erstellen und
spätestens zwei Wochen vor Einrichten der Baustelle der
zuständigen Behörde übermitteln. Vorankündigung sichtbar und witterungsgeschützt auf der Baustelle aushängen. Bei erheblichen Änderungen während der Bauzeit
anpassen.
Menge: 1,000 Psch

#### Unterabschnitt 01.01 Verkehrssicherung

**01.01.0001 Antrag auf verkehrsrechtl.Anordnung**
*** Pauschalposition
Antrag auf verkehrsrechtliche Anordnung zur
Verkehrssicherung an Arbeitsstellen für alle
Bauzustände stellen. Einschl. aller erforderlichen
Verkehrszeichenpläne, ggf. Signallage- und -zeiten-
pläne sowie Umleitungs- oder Verkehrslenkungspläne,
fallweise verschiedene Bauphasenpläne.
Aufzustellen gemäß StVO, VwV-StO, RSA in der jeweils
gültigen Fassung.
Für alle Verkehrssicherungs- und
Verkehrsregelungsmaßnahmen aller Abschnitte.
Ggf. mehrere Genehmigungen erforderlich.
Die Gebühren trägt der AN, sie sind in den EP
einzurechnen.
Behördliche Genehmigungen dem AG ohne Aufforderung vor
Beginn der Aufstellung einschl. Verkehrssicherungspläne
einreichen.
Menge: 1,000 Psch

**01.01.0002 Verkehrssicherung einrichten**
*** Pauschalposition
Einrichtung zur Verkehrssicherung und Verkehrsregelung
nach StVO/RSA bei Bauarbeiten auf Straßen unter
Aufrechterhaltung
des Richtungsverkehrs nach Baubeschreibung
aufbauen, ständig unterhalten, betreiben, umsetzen
und abbauen. Angeboten wird die Verkehrssicherung für
alle Leistungen dieses Leistungsverzeichnisses.
Verkehrszeichen, Einrichtungen und Geräte werden vom AN
gestellt, vorgehalten und nach dem Abbau
abtransportiert.
Der Ersatz für zerstörte oder abhanden gekommene Teile
wird nicht gesondert vergütet.
Das Einholen der entsprechenden Genehmigungen unter
Vorlage von Verkehrszeichenplänen durch den AN beim
Straßenverkehrsamt Salzlandkreis (32 FD Ordnung und
Straßenverkehr) ist in den Angebotspreis
einzukalkulieren.
Menge: 1,000 Psch

**01.01.0003 Verk.sich. kürzerer Dauer durchf.*stat. Arbeitsst. bei Tageslicht*Anordnung n. Unt. gebührenfrei**
StL-Nr. 2110513590199111
Verkehrssicherung an Arbeitsstellen von kürzerer Dauer
betriebsfertig aufbauen, vorhalten, warten, instand
setzen, betreiben und abbauen. Vorübergehende Verkehrssicherungsmaßnahmen durchführen.
Nach RSA, Regelplan 'CII/2'

Für stationäre Arbeitsstelle.
Länge des Arbeitsbereiches 'je Maßnahme ca. 10-15 m'
Gesamtdauer der Verkehrsführung 'nach Erfordernis bzw. Bauablauf des AN'

Bei Tageslicht.
Verkehrsrechtliche Anordnung nach Unterlagen des AG
einholen und zugehörige Unterlagen erstellen. Erforderliche Ortsbesichtigungen zur Erstellung der Planunterlagen für die verkehrsrechtliche Anordnung durchführen.
Gebührenfrei.
Menge: 36,000 St

#### Unterabschnitt 01.02 Demontagearbeiten

**01.02.0001 Verkehrsschild abbauen Fundament entf.*neben d. Fahrbahn**
StL-Nr. 2113001190991190
Verkehrsschild ggf. mit Aufstellvorrichtung abbauen.
Schildgröße 'Größe 2,Durchmesser 600mm'
Aufstellvorrichtung 'Rohrpfosten 50mm entfernen'

Fundament entfernen.
Schild neben der Fahrbahn.
Abgebaute Stoffe 'Lieferung zur SM'
Menge: 15,000 St
Leistungsbereichkatalog: 130

**01.02.0002 Verkehrsschild abbauen*Aufst.Bef.bleibt*neben d. Fahrbahn**
StL-Nr. 2113001190019190
Verkehrsschild ggf. mit Aufstellvorrichtung abbauen.
Schildgröße 'Größe 2,Durchmesser 600mm'

Aufstellvorrichtung mit Befestigung verbleibt.
Fundament 'Fertigteilfundament 80 cm hoch und mit Gewindestangenabstand von 160 mm verbleibt'

Schild neben der Fahrbahn.
Abgebaute Stoffe 'Lieferung zur SM'
Menge: 20,000 St
Leistungsbereichkatalog: 130

#### Unterabschnitt 01.03 Lieferung VKZ

*Hinweis: Kleinteile wie Schellen, Schrauben,*
Kleinteile wie Schellen, Schrauben, Mutter, usw. sind in die einzelnen Positionen einzukalkulieren

**01.03.0001 Verkehrsschild liefern Ronde*Größe 3*einseitig Folie RA 2*profilverstärkt liefern, ablad.AN**
StL-Nr. 2113040101312301
Verkehrsschild nach Unterlagen des AG liefern.
Schild = Ronde.
Größe 3.
Einseitig.
Mit retroreflektierender Folie der Klasse RA 2.
Schild = profilverstärkt.
Lieferung frei Lagerplatz nach Unterlagen des AG. Abladen durch AN.
Menge: 39,000 St
Leistungsbereichkatalog: 130

**01.03.0002 Verkehrsschild liefern Rechteck, Querf.*Größe 3 einseitig*Folie RA 2 profilverstärkt*liefern, ablad.AN**
StL-Nr. 2113040105312301
Verkehrsschild nach Unterlagen des AG liefern.
Schild = Rechteck, Querformat.
Größe 3.
Einseitig.
Mit retroreflektierender Folie der Klasse RA 2.
Schild = profilverstärkt.
Lieferung frei Lagerplatz nach Unterlagen des AG. Abladen durch AN.
Menge: 4,000 St
Leistungsbereichkatalog: 130

#### Unterabschnitt 01.04 Montagearbeiten

**01.04.0001 Verkehrsschild anbringen Ronde*Größe 3*einseitig Folie RA 2*Profilverstärkt Alu-Klemmschellen*UK Schild ab 2 m**
StL-Nr. 2113010101312332
Verkehrsschild nach Unterlagen des AG anbringen.
Schild = Ronde.
Größe 3.
Einseitig.
Mit retroreflektierender Folie der Klasse RA 2.
Schild = profilverstärkt.
Befestigung mit Aluminium-Klemmschelle. Verschraubung
aus nicht rostendem Stahl mind. der Stahlsorte A 2.
Anbringung neben der Fahrbahn. Unterkante des Schildes
ab 2,00 m über der Verkehrsfläche.
Menge: 36,000 St
Leistungsbereichkatalog: 130

**01.04.0002 Verkehrsschild anbringen Rechteck, Querf.*Größe 3 einseitig*Folie RA 2 Profilverstärkt*Alu-Klemmschellen UK Schild ab 2 m**
StL-Nr. 2113010105312332
Verkehrsschild nach Unterlagen des AG anbringen.
Schild = Rechteck, Querformat.
Größe 3.
Einseitig.
Mit retroreflektierender Folie der Klasse RA 2.
Schild = profilverstärkt.
Befestigung mit Aluminium-Klemmschelle. Verschraubung
aus nicht rostendem Stahl mind. der Stahlsorte A 2.
Anbringung neben der Fahrbahn. Unterkante des Schildes
ab 2,00 m über der Verkehrsfläche.
Menge: 4,000 St
Leistungsbereichkatalog: 130

**01.04.0003 Fundament mit Rohrpfosten aufstellen**
Rohrpfosten mit Abdeckkappe und Fundament für Verkehrsschild aufstellen einschl. anfallenden Aushubarbeiten. Stahlteile
feuerverzinkt. Umgebende Fläche entsprechend dem früheren Zustand herstellen.
Pfostenlänge entsprechend der verbauten Schilder
Rohr Rohrpfosten immer 76mm Durchmesser mit Fußplatte und 4-seitigen Knotenblechen, Lochabstand 160 mm
Fundament Fertigteilfundament 80 cm hoch und mit Gewindestangenabstand von 160 mm
Menge: 20,000 St
Leistungsbereichkatalog: 130

**01.04.0004 Rohrpfosten aufstellen Fundament vorh.**
StL-Nr. 2113030299002900
Rohrpfosten mit Abdeckkappe für Verkehrsschild aufstellen einschl. anfallenden Aushubarbeiten. Stahlteile
feuerverzinkt. Umgebende Fläche entsprechend dem früheren Zustand herstellen.
Pfostenlänge 'wie Bestand'
Rohr 'Rohrpfosten immer 76mm Durchmesser mit Fußplatte und 4-seitigen Knotenblechen, Lochabstand 160 mm'

Auf vorhandenem Fundament aufstellen.
Fundament 'Fertigteilfundament 80 cm hoch und mit Gewindestangenabstand von 160 mm'
Menge: 16,000 St
Leistungsbereichkatalog: 130

#### Unterabschnitt 01.05 Dokumentation

**01.05.0001 Fotodokumentation**
*** Pauschalposition
Erstellung einer digitalen Fotodokumentation "vorher/nachher" mit Sandortangaben.
Menge: 1,000 Psch

**01.05.0002 Aufmaß**
*** Pauschalposition
Erstellung eines prüffähigen, elektronischen Aufmaßes mit tabellarischer Auflistung aller umgerüsteten Standorte.
Menge: 1,000 Psch

### Abschnitt 02 SM Halberstadt SP Wernigerode Bund

#### Unterabschnitt 02.00 Baustelleneinrichtung

*Hinweis: Hinweis: Folgeposition gilt für*
Hinweis: Folgeposition gilt für alle Maßnahmenstandorte und die gesamte Maßnahmendauer. Objektverteilung (weiträumig) in Übersichtskarte beachten.

**02.00.0001 Baustelle einrichten Sämtl.LV-Abschn. Zufahrt vorh.**
*** Pauschalposition
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**02.00.0002 Baustelle räumen Sämtl. LV-Abschn.**
*** Pauschalposition
Baustelle von allen Geräten, Anlagen, Einrichtungen und
dgl. räumen. Benutzte Flächen und Wege entsprechend dem
ursprünglichen Zustand herrichten. Soweit nicht für
bestimmte Leistungen für das Räumen der Baustelle gesonderte Positionen im Leistungsverzeichnis enthalten
sind, gilt die Pauschale
für alle Leistungen sämtlicher Abschnitte des Leistungsverzeichnisses.
Menge: 1,000 Psch

**02.00.0003 Vorankündigung erstellen**
*** Pauschalposition
Vorankündigung gemäß Baustellenverordnung erstellen und
spätestens zwei Wochen vor Einrichten der Baustelle der
zuständigen Behörde übermitteln. Vorankündigung sichtbar und witterungsgeschützt auf der Baustelle aushängen. Bei erheblichen Änderungen während der Bauzeit
anpassen.
Menge: 1,000 Psch

#### Unterabschnitt 02.01 Verkehrssicherung

**02.01.0001 Antrag auf verkehrsrechtl.Anordnung**
*** Pauschalposition
Antrag auf verkehrsrechtliche Anordnung zur
Verkehrssicherung an Arbeitsstellen für alle
Bauzustände stellen. Einschl. aller erforderlichen
Verkehrszeichenpläne, ggf. Signallage- und -zeiten-
pläne sowie Umleitungs- oder Verkehrslenkungspläne,
fallweise verschiedene Bauphasenpläne.
Aufzustellen gemäß StVO, VwV-StO, RSA in der jeweils
gültigen Fassung.
Für alle Verkehrssicherungs- und
Verkehrsregelungsmaßnahmen aller Abschnitte.
Ggf. mehrere Genehmigungen erforderlich.
Die Gebühren trägt der AN, sie sind in den EP
einzurechnen.
Behördliche Genehmigungen dem AG ohne Aufforderung vor
Beginn der Aufstellung einschl. Verkehrssicherungspläne
einreichen.
Menge: 1,000 Psch

**02.01.0002 Verkehrssicherung einrichten**
*** Pauschalposition
Einrichtung zur Verkehrssicherung und Verkehrsregelung
nach StVO/RSA bei Bauarbeiten auf Straßen unter
Aufrechterhaltung
des Richtungsverkehrs nach Baubeschreibung
aufbauen, ständig unterhalten, betreiben, umsetzen
und abbauen. Angeboten wird die Verkehrssicherung für
alle Leistungen dieses Leistungsverzeichnisses.
Verkehrszeichen, Einrichtungen und Geräte werden vom AN
gestellt, vorgehalten und nach dem Abbau
abtransportiert.
Der Ersatz für zerstörte oder abhanden gekommene Teile
wird nicht gesondert vergütet.
Das Einholen der entsprechenden Genehmigungen unter
Vorlage von Verkehrszeichenplänen durch den AN beim
Straßenverkehrsamt Salzlandkreis (32 FD Ordnung und
Straßenverkehr) ist in den Angebotspreis
einzukalkulieren.
Menge: 1,000 Psch

**02.01.0003 Verk.sich. kürzerer Dauer durchf.*stat. Arbeitsst. bei Tageslicht*Anordnung n. Unt. gebührenfrei**
StL-Nr. 2110513590199111
Verkehrssicherung an Arbeitsstellen von kürzerer Dauer
betriebsfertig aufbauen, vorhalten, warten, instand
setzen, betreiben und abbauen. Vorübergehende Verkehrssicherungsmaßnahmen durchführen.
Nach RSA, Regelplan 'CII/2'

Für stationäre Arbeitsstelle.
Länge des Arbeitsbereiches 'je Maßnahme ca. 10-15 m'
Gesamtdauer der Verkehrsführung 'nach Erfordernis bzw. Bauablauf des AN'

Bei Tageslicht.
Verkehrsrechtliche Anordnung nach Unterlagen des AG
einholen und zugehörige Unterlagen erstellen. Erforderliche Ortsbesichtigungen zur Erstellung der Planunterlagen für die verkehrsrechtliche Anordnung durchführen.
Gebührenfrei.
Menge: 27,000 St

#### Unterabschnitt 02.02 Demontagearbeiten

**02.02.0001 Verkehrsschild abbauen Fundament entf.*neben d. Fahrbahn**
StL-Nr. 2113001190991190
Verkehrsschild ggf. mit Aufstellvorrichtung abbauen.
Schildgröße 'Größe 2,Durchmesser 600mm'
Aufstellvorrichtung 'Rohrpfosten 50mm entfernen'

Fundament entfernen.
Schild neben der Fahrbahn.
Abgebaute Stoffe 'Lieferung zur SM'
Menge: 8,000 St
Leistungsbereichkatalog: 130

**02.02.0002 Verkehrsschild abbauen*Aufst.Bef.bleibt*neben d. Fahrbahn**
StL-Nr. 2113001190019190
Verkehrsschild ggf. mit Aufstellvorrichtung abbauen.
Schildgröße 'Größe 2,Durchmesser 600mm'

Aufstellvorrichtung mit Befestigung verbleibt.
Fundament 'Fertigteilfundament 80 cm hoch und mit Gewindestangenabstand von 160 mm verbleibt'

Schild neben der Fahrbahn.
Abgebaute Stoffe 'Lieferung zur SM'
Menge: 19,000 St
Leistungsbereichkatalog: 130

#### Unterabschnitt 02.03 Lieferung VKZ

*Hinweis: Kleinteile wie Schellen, Schrauben,*
Kleinteile wie Schellen, Schrauben, Mutter, usw. sind in die einzelnen Positionen einzukalkulieren

**02.03.0001 Verkehrsschild liefern Ronde*Größe 3*einseitig Folie RA 2*profilverstärkt liefern, ablad.AN**
StL-Nr. 2113040101312301
Verkehrsschild nach Unterlagen des AG liefern.
Schild = Ronde.
Größe 3.
Einseitig.
Mit retroreflektierender Folie der Klasse RA 2.
Schild = profilverstärkt.
Lieferung frei Lagerplatz nach Unterlagen des AG. Abladen durch AN.
Menge: 27,000 St
Leistungsbereichkatalog: 130

**02.03.0002 Verkehrsschild liefern Rechteck, Querf.*Größe 3 einseitig*Folie RA 2 profilverstärkt*liefern, ablad.AN**
StL-Nr. 2113040105312301
Verkehrsschild nach Unterlagen des AG liefern.
Schild = Rechteck, Querformat.
Größe 3.
Einseitig.
Mit retroreflektierender Folie der Klasse RA 2.
Schild = profilverstärkt.
Lieferung frei Lagerplatz nach Unterlagen des AG. Abladen durch AN.
Menge: 4,000 St
Leistungsbereichkatalog: 130

#### Unterabschnitt 02.04 Montagearbeiten

**02.04.0001 Verkehrsschild anbringen Ronde*Größe 3*einseitig Folie RA 2*Profilverstärkt Alu-Klemmschellen*UK Schild ab 2 m**
StL-Nr. 2113010101312332
Verkehrsschild nach Unterlagen des AG anbringen.
Schild = Ronde.
Größe 3.
Einseitig.
Mit retroreflektierender Folie der Klasse RA 2.
Schild = profilverstärkt.
Befestigung mit Aluminium-Klemmschelle. Verschraubung
aus nicht rostendem Stahl mind. der Stahlsorte A 2.
Anbringung neben der Fahrbahn. Unterkante des Schildes
ab 2,00 m über der Verkehrsfläche.
Menge: 27,000 St
Leistungsbereichkatalog: 130

**02.04.0002 Verkehrsschild anbringen Rechteck, Querf.*Größe 3 einseitig*Folie RA 2 Profilverstärkt*Alu-Klemmschellen UK Schild ab 2 m**
StL-Nr. 2113010105312332
Verkehrsschild nach Unterlagen des AG anbringen.
Schild = Rechteck, Querformat.
Größe 3.
Einseitig.
Mit retroreflektierender Folie der Klasse RA 2.
Schild = profilverstärkt.
Befestigung mit Aluminium-Klemmschelle. Verschraubung
aus nicht rostendem Stahl mind. der Stahlsorte A 2.
Anbringung neben der Fahrbahn. Unterkante des Schildes
ab 2,00 m über der Verkehrsfläche.
Menge: 4,000 St
Leistungsbereichkatalog: 130

**02.04.0003 Fundament mit Rohrpfosten aufstellen**
Rohrpfosten mit Abdeckkappe und Fundament für Verkehrsschild aufstellen einschl. anfallenden Aushubarbeiten. Stahlteile
feuerverzinkt. Umgebende Fläche entsprechend dem früheren Zustand herstellen.
Pfostenlänge entsprechend der verbauten Schilder
Rohr Rohrpfosten immer 76mm Durchmesser mit Fußplatte und 4-seitigen Knotenblechen, Lochabstand 160 mm
Fundament Fertigteilfundament 80 cm hoch und mit Gewindestangenabstand von 160 mm
Menge: 8,000 St
Leistungsbereichkatalog: 130

**02.04.0004 Rohrpfosten aufstellen Fundament vorh.**
StL-Nr. 2113030299002900
Rohrpfosten mit Abdeckkappe für Verkehrsschild aufstellen einschl. anfallenden Aushubarbeiten. Stahlteile
feuerverzinkt. Umgebende Fläche entsprechend dem früheren Zustand herstellen.
Pfostenlänge 'entsprechend der verbauten Schilder'
Rohr 'Rohrpfosten immer 76mm Durchmesser mit Fußplatte und 4-seitigen Knotenblechen, Lochabstand 160 mm'

Auf vorhandenem Fundament aufstellen.
Fundament 'Fertigteilfundament 80 cm hoch und mit Gewindestangenabstand von 160 mm'
Menge: 19,000 St
Leistungsbereichkatalog: 130

#### Unterabschnitt 02.05 Dokumentation

**02.05.0001 Fotodokumentation**
*** Pauschalposition
Erstellung einer digitalen Fotodokumentation "vorher/nachher" mit Sandortangaben.
Menge: 1,000 Psch

**02.05.0002 Aufmaß**
*** Pauschalposition
Erstellung eines prüffähigen, elektronischen Aufmaßes mit tabellarischer Auflistung aller umgerüsteten Standorte.
Menge: 1,000 Psch

### Abschnitt 03 SM Halberstadt SP Wernigerode Land

#### Unterabschnitt 03.00 Baustelleneinrichtung

*Hinweis: Hinweis: Folgeposition gilt für*
Hinweis: Folgeposition gilt für alle Maßnahmenstandorte und die gesamte Maßnahmendauer. Objektverteilung (weiträumig) in Übersichtskarte beachten.

**03.00.0001 Baustelle einrichten Sämtl.LV-Abschn. Zufahrt vorh.**
*** Pauschalposition
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**03.00.0002 Baustelle räumen Sämtl. LV-Abschn.**
*** Pauschalposition
Baustelle von allen Geräten, Anlagen, Einrichtungen und
dgl. räumen. Benutzte Flächen und Wege entsprechend dem
ursprünglichen Zustand herrichten. Soweit nicht für
bestimmte Leistungen für das Räumen der Baustelle gesonderte Positionen im Leistungsverzeichnis enthalten
sind, gilt die Pauschale
für alle Leistungen sämtlicher Abschnitte des Leistungsverzeichnisses.
Menge: 1,000 Psch

**03.00.0003 Vorankündigung erstellen**
*** Pauschalposition
Vorankündigung gemäß Baustellenverordnung erstellen und
spätestens zwei Wochen vor Einrichten der Baustelle der
zuständigen Behörde übermitteln. Vorankündigung sichtbar und witterungsgeschützt auf der Baustelle aushängen. Bei erheblichen Änderungen während der Bauzeit
anpassen.
Menge: 1,000 Psch

#### Unterabschnitt 03.01 Verkehrssicherung

**03.01.0001 Antrag auf verkehrsrechtl.Anordnung**
*** Pauschalposition
Antrag auf verkehrsrechtliche Anordnung zur
Verkehrssicherung an Arbeitsstellen für alle
Bauzustände stellen. Einschl. aller erforderlichen
Verkehrszeichenpläne, ggf. Signallage- und -zeiten-
pläne sowie Umleitungs- oder Verkehrslenkungspläne,
fallweise verschiedene Bauphasenpläne.
Aufzustellen gemäß StVO, VwV-StO, RSA in der jeweils
gültigen Fassung.
Für alle Verkehrssicherungs- und
Verkehrsregelungsmaßnahmen aller Abschnitte.
Ggf. mehrere Genehmigungen erforderlich.
Die Gebühren trägt der AN, sie sind in den EP
einzurechnen.
Behördliche Genehmigungen dem AG ohne Aufforderung vor
Beginn der Aufstellung einschl. Verkehrssicherungspläne
einreichen.
Menge: 1,000 Psch

**03.01.0002 Verkehrssicherung einrichten**
*** Pauschalposition
Einrichtung zur Verkehrssicherung und Verkehrsregelung
nach StVO/RSA bei Bauarbeiten auf Straßen unter
Aufrechterhaltung
des Richtungsverkehrs nach Baubeschreibung
aufbauen, ständig unterhalten, betreiben, umsetzen
und abbauen. Angeboten wird die Verkehrssicherung für
alle Leistungen dieses Leistungsverzeichnisses.
Verkehrszeichen, Einrichtungen und Geräte werden vom AN
gestellt, vorgehalten und nach dem Abbau
abtransportiert.
Der Ersatz für zerstörte oder abhanden gekommene Teile
wird nicht gesondert vergütet.
Das Einholen der entsprechenden Genehmigungen unter
Vorlage von Verkehrszeichenplänen durch den AN beim
Straßenverkehrsamt Salzlandkreis (32 FD Ordnung und
Straßenverkehr) ist in den Angebotspreis
einzukalkulieren.
Menge: 1,000 Psch

**03.01.0003 Verk.sich. kürzerer Dauer durchf.*stat. Arbeitsst. bei Tageslicht*Anordnung n. Unt. gebührenfrei**
StL-Nr. 2110513590199111
Verkehrssicherung an Arbeitsstellen von kürzerer Dauer
betriebsfertig aufbauen, vorhalten, warten, instand
setzen, betreiben und abbauen. Vorübergehende Verkehrssicherungsmaßnahmen durchführen.
Nach RSA, Regelplan 'CII/2'

Für stationäre Arbeitsstelle.
Länge des Arbeitsbereiches 'je Maßnahme ca. 10-15 m'
Gesamtdauer der Verkehrsführung 'nach Erfordernis bzw. Bauablauf des AN'

Bei Tageslicht.
Verkehrsrechtliche Anordnung nach Unterlagen des AG
einholen und zugehörige Unterlagen erstellen. Erforderliche Ortsbesichtigungen zur Erstellung der Planunterlagen für die verkehrsrechtliche Anordnung durchführen.
Gebührenfrei.
Menge: 38,000 St

#### Unterabschnitt 03.02 Demontagearbeiten

**03.02.0001 Verkehrsschild abbauen Fundament entf.*neben d. Fahrbahn**
StL-Nr. 2113001190991190
Verkehrsschild ggf. mit Aufstellvorrichtung abbauen.
Schildgröße 'Größe 2,Durchmesser 600mm'
Aufstellvorrichtung 'Rohrpfosten 50mm entfernen'

Fundament entfernen.
Schild neben der Fahrbahn.
Abgebaute Stoffe 'Lieferung zur SM'
Menge: 12,000 St
Leistungsbereichkatalog: 130

**03.02.0002 Verkehrsschild abbauen*Aufst.Bef.bleibt*neben d. Fahrbahn**
StL-Nr. 2113001190019190
Verkehrsschild ggf. mit Aufstellvorrichtung abbauen.
Schildgröße 'Größe 2,Durchmesser 600mm'

Aufstellvorrichtung mit Befestigung verbleibt.
Fundament 'Fertigteilfundament 80 cm hoch und mit Gewindestangenabstand von 160 mm verbleibt'

Schild neben der Fahrbahn.
Abgebaute Stoffe 'Lieferung zur SM'
Menge: 26,000 St
Leistungsbereichkatalog: 130

#### Unterabschnitt 03.03 Lieferung VKZ

*Hinweis: Kleinteile wie Schellen, Schrauben,*
Kleinteile wie Schellen, Schrauben, Mutter, usw. sind in die einzelnen Positionen einzukalkulieren

**03.03.0001 Verkehrsschild liefern Ronde*Größe 3*einseitig Folie RA 2*profilverstärkt liefern, ablad.AN**
StL-Nr. 2113040101312301
Verkehrsschild nach Unterlagen des AG liefern.
Schild = Ronde.
Größe 3.
Einseitig.
Mit retroreflektierender Folie der Klasse RA 2.
Schild = profilverstärkt.
Lieferung frei Lagerplatz nach Unterlagen des AG. Abladen durch AN.
Menge: 38,000 St
Leistungsbereichkatalog: 130

**03.03.0002 Verkehrsschild liefern Rechteck, Querf.*Größe 3 einseitig*Folie RA 2 profilverstärkt*liefern, ablad.AN**
StL-Nr. 2113040105312301
Verkehrsschild nach Unterlagen des AG liefern.
Schild = Rechteck, Querformat.
Größe 3.
Einseitig.
Mit retroreflektierender Folie der Klasse RA 2.
Schild = profilverstärkt.
Lieferung frei Lagerplatz nach Unterlagen des AG. Abladen durch AN.
Menge: 4,000 St
Leistungsbereichkatalog: 130

#### Unterabschnitt 03.04 Montagearbeiten

**03.04.0001 Verkehrsschild anbringen Ronde*Größe 3*einseitig Folie RA 2*Profilverstärkt Alu-Klemmschellen*UK Schild ab 2 m**
StL-Nr. 2113010101312332
Verkehrsschild nach Unterlagen des AG anbringen.
Schild = Ronde.
Größe 3.
Einseitig.
Mit retroreflektierender Folie der Klasse RA 2.
Schild = profilverstärkt.
Befestigung mit Aluminium-Klemmschelle. Verschraubung
aus nicht rostendem Stahl mind. der Stahlsorte A 2.
Anbringung neben der Fahrbahn. Unterkante des Schildes
ab 2,00 m über der Verkehrsfläche.
Menge: 38,000 St
Leistungsbereichkatalog: 130

**03.04.0002 Verkehrsschild anbringen Rechteck, Querf.*Größe 3 einseitig*Folie RA 2 Profilverstärkt*Alu-Klemmschellen UK Schild ab 2 m**
StL-Nr. 2113010105312332
Verkehrsschild nach Unterlagen des AG anbringen.
Schild = Rechteck, Querformat.
Größe 3.
Einseitig.
Mit retroreflektierender Folie der Klasse RA 2.
Schild = profilverstärkt.
Befestigung mit Aluminium-Klemmschelle. Verschraubung
aus nicht rostendem Stahl mind. der Stahlsorte A 2.
Anbringung neben der Fahrbahn. Unterkante des Schildes
ab 2,00 m über der Verkehrsfläche.
Menge: 4,000 St
Leistungsbereichkatalog: 130

**03.04.0003 Fundament mit Rohrpfosten aufstellen**
Rohrpfosten mit Abdeckkappe und Fundament für Verkehrsschild aufstellen einschl. anfallenden Aushubarbeiten. Stahlteile
feuerverzinkt. Umgebende Fläche entsprechend dem früheren Zustand herstellen.
Pfostenlänge entsprechend der verbauten Schilder
Rohr Rohrpfosten immer 76mm Durchmesser mit Fußplatte und 4-seitigen Knotenblechen, Lochabstand 160 mm
Fundament Fertigteilfundament 80 cm hoch und mit Gewindestangenabstand von 160 mm
Menge: 12,000 St
Leistungsbereichkatalog: 130

**03.04.0004 Rohrpfosten aufstellen Fundament vorh.**
StL-Nr. 2113030299002900
Rohrpfosten mit Abdeckkappe für Verkehrsschild aufstellen einschl. anfallenden Aushubarbeiten. Stahlteile
feuerverzinkt. Umgebende Fläche entsprechend dem früheren Zustand herstellen.
Pfostenlänge 'wie Bestand'
Rohr 'Rohrpfosten immer 76mm Durchmesser mit Fußplatte und 4-seitigen Knotenblechen, Lochabstand 160 mm'

Auf vorhandenem Fundament aufstellen.
Fundament 'Fertigteilfundament 80 cm hoch und mit Gewindestangenabstand von 160 mm'
Menge: 26,000 St
Leistungsbereichkatalog: 130

#### Unterabschnitt 03.05 Dokumentation

**03.05.0001 Fotodokumentation**
*** Pauschalposition
Erstellung einer digitalen Fotodokumentation "vorher/nachher" mit Sandortangaben.
Menge: 1,000 Psch

**03.05.0002 Aufmaß**
*** Pauschalposition
Erstellung eines prüffähigen, elektronischen Aufmaßes mit tabellarischer Auflistung aller umgerüsteten Standorte.
Menge: 1,000 Psch
